# ISO-Fenster
Angebotsaufforderung (GAEB 90, DA83)
Währung: EUR

## ISO-Fenster
Datum: 29.01.25

*Hinweis*
BAUVORHABEN:  Buchstraße 6
  13353 Berlin

GEWERK:  WDVS

Angaben zum Bauwerk
Mehrfamilienhaus, Baujahr 1900

Ausführungsort:
 Vorderhaus, Seitenflügel, Hinterhaus

Ausführungszeitraum:
14.04.2025 bis 17.07.2025
(Das Feinaufmaß kann nach Rücksprache mit
der Bauleitung im Vorfeld erfolgen)
Bauleiter: Herr Jäger
E-Mail: torsten.jaeger@covivio.immo

*Hinweis*

*Hinweis*
Hinweis:
Im Fensterpreis müssen folgende Nebenleistungen
enthalten
sein, sofern nicht gesondert aufgezeigt:

-  1 Aufmaß (die  im Angebot angebeben Maße
verstehen sich als Ca-Maße) vor  Ort, bei
Neubau/Sanierung nur mit Meterriß
-  Dem AG sind nach dem Aufmaß Angaben der
Brüstungshöhen zu übermitteln
  sowie die Info zur Stellung von bauseitigen
Einzelgerüsttürmen für die Montage
  von gekoppelten Fensterelementen
-  Demontage (inkl.Schützen der Laufwege und
mieterseitigem Mobiliar mit ggf.
  Verräumungsarbeiten), Transport und Entsorgung
der alten (Holz/Kunststoff
  oder KDF)  Fenster sowie Fensterbänke
-  Für evtl. Demontage und Entsorgung von
asbesthaltigen
  Stoffen wird ein Mehrpreis je nach Aufwand
berechnet.
  Eine Sachkundenachweis TRGS 521 ist dem EK
vorzulegen
-  Koppeln zweier Fenster (Küche, Kammer, Bad)
inkl. zusätzliche
  Kopplungsprofile mit Stahleinlage, inkl.
Oberlichtöffner mit Handhebel
-  äußere Abdichtung, schlagregendicht mit
vorkomprimiertem
-  verkleben einer EPDM Bahn zur Abdichtung der
Fensterbank
  bis zur WDVS-Maßnahme (nur falls über den Winter)
-  Dichtband entsprechender Stärke und Folie
-  Ausschäumen der Bauanschlußfuge mit PU-Schaum
-  Fensterbankanschlußprofil
-  Schichtstoff Innenfensterbänke, in Standardfarben
des Herstellers, Ausladung 25 cm, fertig montiert
-  Innenabdichtung dampfdicht mit überputzbarer
Fensterfolie
  oder Dichtband
-  Innenbeleistung mit PVC-Material bis 60 mm Breite
-  Innenversiegelung (Schönheitsfuge)
-  Justieren der Fenster
-  Die Abrechnung erfolgt Wohnungsbezogen (je Wohnung
und Positionen)
  und wird im Excel-Format übergeben

Es ist dringend darauf zu achten, das der Einbau der
neuen Kunststofffenster mit einer größtmöglichen
Fensterfläche zu erfolgen hat. Durch das anbringen des
WDVS (ca. 3cm Leibung) darf die Fensterfläche später
max. kleiner 10% als vorh. sein.

Die Nachweise für das Erreichen der geforderten
Uw-Werte gem. Gebäudeenergiegesetz (GEG, 1,3W/m²K) bzw.
 Bundesförderung für effiziente Gebäude (BEG, 0,95
W/m²K) bezogen auf das Referenzfenster ( bei
unterschiedlichen Systemen je System) sind mit der
Werkplanung vorzulegen.

*Hinweis*
A) ALLGEMEINE VORBEMERKUNGEN FÜR LEISTUNGSVERZEICHNISSE
(MLV)

=======================================================
==========

A1) ALLGEMEINES

Diesem Leistungsverzeichnis liegen die "Zusätzliche
Vertragsbedingungen für die Ausführung von
Bauleistungen (Z-VOB/B)" der Covivio Immobilien GmbH in
der bei Vertragsabschluß gültigen Fassung zugrunde.

Für nach diesem Leistungsverzeichnis auszuführende
Leistungen gelten, ergänzend zur den jeweiligen
Leistungsbeschreibungen der einzelnen Positionen, bei
evtl. Widersprüchen in nachfolgend genannter
Reihenfolge, folgende Bedingungen:

1. diese "allgemeine Vorbemerkungen für
Leistungsverzeichnisse" (A)
2. die sich anschließenden "allgemeine technische
Vorbemerkungen" (B)
3. die sich anschließenden "besondere technische
Vorbemerkungen" (für dieses Gewerk) (C)
4. die "Zusätzliche Vertragsbedingungen für die
Ausführung von Bauleistungen Z-VOB/B"
5. Baustellenordnung der Covivio Immobilien GmbH in der
jeweils gültigen Fassung

Mit Abgabe seines Angebotes bzw. Annahme des Vertrages
erklärt der AN, dass von ihm sämtliche gesetzlichen,
behördlichen und berufgenossenschaftlichen Auflagen
erfüllt werden, die zur Ausführung der im LV
beschriebenen Leistungen erforderlich sind.

Es dürfen nur solche Materialien verwendet werden, über
die der AN das uneingeschränkte Eigentumsrecht besitzt
und die vollkommen frei von Rechten Dritter sind.

Für die Ausführung der Arbeiten ist Fachpersonal in
ausreichender Zahl einzusetzen.
Hierbei ist darauf zu achten, dass für die Ausführung
sämtlicher Arbeiten unsere Baustellenordnung in der
jeweils gültigen Fassung zu beachten ist, die dem
ausführenden Fachpersonal in geeigneter Form zur
Kenntnis zu geben ist.

A2) KUNDENDIENST

Die Arbeiten werden in, an oder in der Nähe bewohnter
Häusern ausgeführt.

Der Auftraggeber (AG) erwartet vom AN tatkräftige
Unterstützung bei den Bemühungen, berechtigten
Mieterwünschen zu entsprechen. Dazu gehören
insbesondere folgende Verpflichtungen:

1) Alle Handwerker/Mitarbeiter des AN haben die
Verpflichtung, Kunden des AG (Mietern) höflich und
hilfsbereit zu begegnen. In Gesprächen mit den Mietern
ist das Bemühen von Covivio Immobilien GmbH um einen
verbesserten Kundendienst herauszustellen.

2) Die Mieter betroffener Häuser sind rechtzeitig vor
Durchführung der Reparaturarbeiten zu verständigen,
ggf. durch Aushang im Treppenhaus oder auch
individuelle Terminvereinbarung mit dem einzelnen
Mieter.

3) Bei Arbeiten in Wohnungen/ Kellern sind Möbel und
sonstiges Mietereigentum, Bodenflächen und angrenzende
Bauteile etc. im Bereich der auszuführenden Arbeiten
durch Folie, evtl. Schaltafeln oder Ähnliches zu
schützen.

A3) PREISE

In den Einheitspreisen sind sämtliche Kosten, wie
Lohn-, Material- und Nebenkosten enthalten,
insbesondere auch:

1) Koordination / Terminabsprache(n) mit dem(den)
Mieter(n) / Kundenbetreuer(n) / Bauleiter(n)

2) sämtliche Fahrt- und Transportkosten,

3) sämtliche tariflichen Zulagen wie z.B. Schmutz- und
Staubzulagen, Zulagen für ekelerregende
Arbeiten etc.,

4) Befestigungsmittel aller Art; Hilfsstoffe wie Nägel,
Bindedraht und Kleinmaterial sowie alle Baustoffe, die
zur kompletten Erstellung der Leistung erforderlich
sind,

5) die Abdeckung von Einrichtungsgegenständen zum
Schutz vor Beschädigung und Verschmutzung (bei Arbeiten
in Wohnungen/ Kellern)

6) das, ggf. tägliche, Säubern der Arbeitsstelle /
Treppenhäusern

7) der Ausbau und Abtransport sowie die ordnungsgemäße
Entsorgung, einschließlich Kippgebühren, sämtlichen
Bauschutts und aller alter, schadhafter Teile. Teile,
für die sich der AG eine generelle oder
einzelfallbezogene Prüfung vorbehalten hat, sind bis zu
diesem Zeitpunkt, längstens jedoch für die Dauer von 10
Wochen, vom AN vorzuhalten und dürfen erst danach
entsorgt werden.

8) Alle weiteren Nebenleistungen, die zur Erfüllung der
in den Leistungspositionen beschriebenen
Hauptleistungen, unter Beachtung aller einschlägigen
Vorschriften, erforderlich sind, im LV aber nicht
gesondert aufgeführt sind.

Erforderliche Leistungen, die in den nachfolgenden
Leistungspositionen nicht enthalten sind, sind der
Abteilung Einkauf des AG, möglichst vor Ausführung, in
Form eines Nachtragsangebotes zur Genehmigung
aufzugeben. Die Preise für derartige Zusatzleistungen
sind auf der Kalkulationsbasis der Einheitspreise
dieses LV's zu kalkulieren und die Positionen sind so
ausreichend und umfassend zu beschreiben, dass sowohl
eine sachlich-fachliche als auch eine kalkulatorische
Nachprüfung durch den AG gewährleistet ist, hierzu
gehört insbesondere die Angabe der verfahrenen Stunden.

A4) SONSTIGES

Die in diesen Bedingungen festgelegten Pflichten hat
der AN jedem Dritten aufzuerlegen, dessen er sich zur
Erfüllung dieser Pflichten bedient.

*Hinweis*
B)  ALLGEMEINE TECHNISCHE VORBEMERKUNGEN
============================================

B1) ALLGEMEINES

Für Lieferung und Ausführung gelten neben dem
Leistungsverzeichnis:

1.  die neuesten DIN-Vorschriften, VDE- und
VDI-Richtlinien

2.  die Vorschriften der zuständigen Behörden (z.B.
Bauaufsicht, Gewerbeaufsicht, Brandverhütung,
  TÜV, Berufsgenossenschaften und Versorgungsbetriebe,

3.  die Bestimmungen der Gerüstbauordnung

4.  die Festlegungen des jeweiligen
Werkstoffherstellers. Die Werkstoffe müssen den
  geforderten Bedingungen der Leistungsbeschreibung
entsprechen.

B2) FACHSPEZIFISCHE NACHWEISE

Fachspezifische Nachweise, z.B. für den Umgang mit
Asbest, PAK, und dergleichen, sind auf Anforderung des
(AG) jederzeit und umgehend zu erbringen

Bei wesentlichen Änderungen z.B. Ausscheiden eines
befähigten Mitarbeiters oder Auslaufen eines
befristeten Nachweises (z.B. Schweißnachweis) ist der
AN verpflichtet dies unverzüglich beim (AG) schriftlich
anzuzeigen. Ebenso sind die jeweils gültigen
Unfallverhütungsvorschriften zu beachten und unbedingt
einzuhalten.

B3) GEBÄUDESCHÄDEN

Falls dem AN bei der Durchführung von Reparaturarbeiten
weitere Gebäudeschäden bekannt werden (auch an anderen
Gewerken), so hat er dem zuständigen Bauleiter des AG
hierüber umgehend zu unterrichten.

B4) LAGER- UND ABSTELLFLÄCHEN

Die Errichtung von Lager- und Arbeitsplätzen ist mit
der jeweiligen Bauleitung vorher abzustimmen.

Baustoffe und Bauteile dürfen nicht in den
Treppenhäusern und/oder auf anderen
Verkehrsflächen gelagert werden.

Bauschutt darf grundsätzlich nicht im Gebäude gelagert
werden.

B5) BEDINGUNGEN FÜR DIE ENTSORGUNG VON ABFÄLLEN

Der AN ist verpflichtet, die beim AG anfallenden
Abfälle ordnungsgemäß und sofort zu entsorgen. Zu
diesem Zweck hat er die einschlägigen Gesetze,
Verordnungen und sonstigen öffentlich-rechtlichen
Vorschriften  z.B. das Kreislaufwirtschafts- und
Abfallgesetz - einzuhalten. Eine Zwischenlagerung von
Abfällen ist nicht gestattet.

Sollten die für den Transport und die Entsorgung
erforderliche Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos auf seine Kosten eine
Haftpflichtversicherung in ausreichender Höhe für
Personen-, Sach- und Vermögensschäden abzuschließen und
dem AG den Abschluß auf Verlangen nachzuweisen. Diese
Regelung läßt die Haftung des AN unberührt.

B5) BEDINGUNGEN FÜR BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

### Bereich 01 ISO-Fenster

#### Abschnitt 01.01 Vorabeiten

**01.01.0010 Baustelleneinrichtung**
Einrichten der Baustelle mit allen für
die nachfolgend beschriebenen Arbeiten
notwendigen Leistungen.
Liefern sämtlicher für die Durchführung
der Arbeiten benötigter Maschinen und
Materialien.
Menge: 1,000 psch

**01.01.0020 Werk- und Montageplanung**
Menge: 1,000 psch

**01.01.0030 Schlussdokumentation**
Menge: 1,000 psch

**01.01.0040 Bau-WC**
*** Bedarfsposition ohne GB
Liefern, wöchentliche Reinigung eines
Bau-WC mit Waschbecken, ohne
Wasseranschluss. für die Dauer der Arbeiten

(sofern notwendig und keine Nutzungs des Bau-WC anderer
Gewerke möglich ist)
Menge: 1,000 psch

**01.01.0050 Straßenlandsondernutzung**
*** Bedarfsposition ohne GB
Einholung der Straßenlandsondernutzung bei den
zuständigen Stellen im Namen und Untervollmacht des
Bauherren. Die Kosten der Straßenlandsondernutzung
trägt der Bauherr.
Inkl. etwaiger Verlängerungen im Zuge der
Leistungserbringung.
Menge: 1,000 psch

**01.01.0060 Verkehrsrechtliche Anordnung**
*** Bedarfsposition ohne GB
Beantragung der verkehrsrechtlichen Anordnung bei den
zuständigen Behörden einschl. der Erstellung eines
Verkehrszeichenplanes. Inkl. etwaiger Verlängerungen im
Zuge der Leistungserbringung.
Menge: 1,000 psch

#### Abschnitt 01.02 1-tlg. Kunststoff Element 665x1100

**01.02.0010 1-tlg. Kunststoff Element**
Serie LIVING
Rahmen BR MD 82/80
Flügel Flügel 82/83
Glasleiste Kombi-GL 23mm Eckige Optik
Farbe Element weiß
Dichtung D silbergrau
Feld
1.1 2-fach Glas, Ug 1.0 W/m²K
SSK III
Glasaufbau : 4/16/4
Randverbund Warme Kante grau
Feld Griffsitz
1 413 mm DK Fenster P GSH Links
Zusatzprofile unten Basisprofil 31/30
@RECY
Dübelsystem ob/un/li/re 6,5mm
Entwässerung Entwässerung außen
Maß 665 mm x 1100 mm
Fensterbankanschlussleiste 30mm
2-fach Verglasung
Demontage/ Entsorgung Holzeinfach- oder
Kunststofffenster,
Montage Fenster

o. glw.
Menge: 1,000 Stck

**01.02.0020 Innenbank**
Innenbank
Sprela Profil 200 Innenbank 250 mm weiß

o. glw.
Menge: 1,000 Stck

**01.02.0030 1 Satz Vento Lüfter MD / Regel-Air**
Menge: 1,000 Stck

**01.02.0040 Lüfter ZFHA5-35 Plus**
Menge: 1,000 Stck

**01.02.0050 Lüfter ZFK 35 (Ofen, Kaminzimmer)**
*** Bedarfsposition ohne GB
Menge: 1,000 Stck

**01.02.0060 Zulage 3-fach Verglas mit Ug 0,6 W/m²K für Uw 0,95 W/m²K (BEG)**
Menge: 1,000 Stck

**01.02.0070 Zulage SSK IV**
Menge: 1,000 Stck

**01.02.0080 Zulage Kastendoppelfenster**
*** Bedarfsposition ohne GB
Zulage bei Kastendoppelfenster:
Demontage/ Entsorgung Kastendoppelfenster
Rahmenverbreiterung 50/82mm, weiß
Aufmauern unter der Fensterbank
Anarbeitung KDF durch Trockenbau etc.
Menge: 1,000 Stck

**01.02.0090 Beiputz/Maler/Fliesenleger**
Beiputz/Maler/Fliesenleger

An zuvor beschriebenen Fenstern, Beiputzarbeiten an
Fensterbank und Fenster nach Austausch. Eine umlaufende
Laibungstiefe bis zu 25 cm ist einzkalkulieren.
Nach erfolgten Beiputzarbeiten die betroffenen Flächen
an den vorgefundenen Bestand anpassen, inkl. Material,
Terminierungen, allen erforderlichen Vor- und
Nebenarbeiten
Menge: 1,000 Stck

**01.02.0100 Zulage fachgerechte Demontage und Entsorgung KMF-Wolle**
*** Bedarfsposition ohne GB
Menge: 1,000 Stck

#### Abschnitt 01.03 1-tlg. Kunststoff Element 915x1080

**01.03.0010 1-tlg. Kunststoff Element**
Serie LIVING
Rahmen BR MD 82/80
Flügel Flügel 82/83
Glasleiste Kombi-GL 23mm Eckige Optik
Farbe Element weiß
Dichtung D silbergrau
Feld
1.1 2-fach Glas, Ug 1.0 W/m²K
SSK III
Glasaufbau : 4/16/4
Randverbund Warme Kante grau
Feld Griffsitz
1 413 mm DK Fenster P GSH Links
Zusatzprofile unten Basisprofil 31/30
@RECY
Dübelsystem ob/un/li/re 6,5mm
Entwässerung Entwässerung außen
Maß 915 mm x 1080 mm
Fensterbankanschlussleiste 30mm
2-fach Verglasung
Demontage/ Entsorgung Holzeinfach- oder
Kunststofffenster,
Montage Fenster

o. glw.
Menge: 8,000 Stck

**01.03.0020 Innenbank**
Innenbank
Sprela Profil 200 Innenbank 250 mm weiß

o. glw.
Menge: 8,000 Stck

**01.03.0030 1 Satz Vento Lüfter MD / Regel-Air**
Menge: 8,000 Stck

**01.03.0040 Lüfter ZFHA5-35 Plus**
Menge: 8,000 Stck

**01.03.0050 Lüfter ZFK 35 (Ofen, Kaminzimmer)**
*** Bedarfsposition ohne GB
Menge: 1,000 Stck

**01.03.0060 Zulage 3-fach Verglas mit Ug 0,6 W/m²K für Uw 0,95 W/m²K (BEG)**
Menge: 8,000 Stck

**01.03.0070 Zulage SSK IV**
Menge: 8,000 Stck

**01.03.0080 Zulage Kastendoppelfenster**
*** Bedarfsposition ohne GB
Zulage bei Kastendoppelfenster:
Demontage/ Entsorgung Kastendoppelfenster
Rahmenverbreiterung 50/82mm, weiß
Aufmauern unter der Fensterbank
Anarbeitung KDF durch Trockenbau etc.
Menge: 1,000 Stck

**01.03.0090 Beiputz/Maler/Fliesenleger**
Beiputz/Maler/Fliesenleger

An zuvor beschriebenen Fenstern, Beiputzarbeiten an
Fensterbank und Fenster nach Austausch. Eine umlaufende
Laibungstiefe bis zu 25 cm ist einzkalkulieren.
Nach erfolgten Beiputzarbeiten die betroffenen Flächen
an den vorgefundenen Bestand anpassen, inkl. Material,
Terminierungen, allen erforderlichen Vor- und
Nebenarbeiten
Menge: 8,000 Stck

**01.03.0100 Zulage fachgerechte Demontage und Entsorgung KMF-Wolle**
*** Bedarfsposition ohne GB
Menge: 1,000 Stck

#### Abschnitt 01.04 1-tlg. Kunststoff Element 450x1130

**01.04.0010 1-tlg. Kunststoff Element**
Serie LIVING
Rahmen BR MD 82/80
Flügel Flügel 82/83
Glasleiste Kombi-GL 23mm Eckige Optik
Farbe Element weiß
Dichtung D silbergrau
Feld
1.1  2-fach Glas, Ug 1.0 W/m²K
  Glasaufbau: 4/16/4
  SSK III
Randverbund Warme Kante grau
Feld Griffsitz
1  413 mm DK Fenster P GSH Links
Zusatzprofile unten Basisprofil 31/30
@RECY
Dübelsystem ob/un/li/re 6,5mm
Entwässerung Entwässerung außen
Maß 450 mm x 1130 mm
Fensterbankanschlussleiste 30mm
2-fach Verglasung
Demontage/ Entsorgung Holzeinfach- oder
Kunststofffenster,
Montage Fenster

o. glw.
Menge: 8,000 Stck

**01.04.0020 Innenbank**
Innenbank
Sprela Profil 200 Innenbank 250 mm weiß

o. glw.
Menge: 8,000 Stck

**01.04.0030 1 Satz Vento Lüfter MD / Regel-Air**
Menge: 8,000 Stck

**01.04.0040 Lüfter ZFHA5-35 Plus**
Menge: 8,000 Stck

**01.04.0050 Lüfter ZFK 35 (Ofen, Kaminzimmer)**
*** Bedarfsposition ohne GB
Menge: 1,000 Stck

**01.04.0060 Zulage 3-fach Verglas mit Ug 0,6 W/m²K für Uw 0,95 W/m²K (BEG)**
Menge: 8,000 Stck

**01.04.0070 Zulage SSK IV**
Menge: 8,000 Stck

**01.04.0080 Zulage Kastendoppelfenster**
*** Bedarfsposition ohne GB
Zulage bei Kastendoppelfenster:
Demontage/ Entsorgung Kastendoppelfenster
Rahmenverbreiterung 50/82mm, weiß
Aufmauern unter der Fensterbank
Anarbeitung KDF durch Trockenbau etc.
Menge: 1,000 Stck

**01.04.0090 Beiputz/Maler/Fliesenleger**
Beiputz/Maler/Fliesenleger

An zuvor beschriebenen Fenstern, Beiputzarbeiten an
Fensterbank und Fenster nach Austausch. Eine umlaufende
Laibungstiefe bis zu 25 cm ist einzkalkulieren.
Nach erfolgten Beiputzarbeiten die betroffenen Flächen
an den vorgefundenen Bestand anpassen, inkl. Material,
Terminierungen, allen erforderlichen Vor- und
Nebenarbeiten
Menge: 8,000 Stck

**01.04.0100 Zulage fachgerechte Demontage und Entsorgung KMF-Wolle**
*** Bedarfsposition ohne GB
Menge: 1,000 Stck

#### Abschnitt 01.05 2-tlg. Kunststoff Element 600x1855

**01.05.0010 2-tlg. Kunststoff Element**
Serie LIVING
Rahmen BR MD 82/80
Flügel Flügel 82/83
Glasleiste Kombi-GL 23mm Eckige Optik
Kämpfer Pfosten MD 82/92
Farbe Element weiß
Dichtung D silbergrau
Feld
1.1 2-fach Glas, Ug 1.0 W/m²K
  Glasaufbau : 4/16/4
  SSK III
2.1 2-fach Glas, Ug 1.0 W/m²K
  Glasaufbau : 4/16/4
  SSK III
Randverbund Warme Kante grau
Feld Griffsitz
1  233 mm K P DM15 GSH Fang+Putzschere = JA
2  513 mm DK Fenster P GSH Links
Zusatzprofile unten Basisprofil 31/30
@RECY
Dübelsystem ob/un/li/re 6,5mm
Entwässerung Entwässerung außen
Maß 600 mm x 1855 mm
Fensterbankanschlussleiste 30mm
2-fach Verglasung
Demontage/ Entsorgung Holzeinfach- oder
Kunststofffenster,
Montage Fenster

o. glw.
Menge: 12,000 Stck

**01.05.0020 Innenbank**
Innenbank
Sprela Profil 200 Innenbank 250 mm weiß

o. glw.
Menge: 12,000 Stck

**01.05.0030 1 Satz Vento Lüfter MD / Regel-Air**
Menge: 12,000 Stck

**01.05.0040 Lüfter ZFHA5-35 Plus**
Menge: 12,000 Stck

**01.05.0050 Lüfter ZFK 35 (Ofen, Kaminzimmer)**
*** Bedarfsposition ohne GB
Menge: 1,000 Stck

**01.05.0060 Zulage 3-fach Verglas mit Ug 0,6 W/m²K für Uw 0,95 W/m²K (BEG)**
Menge: 12,000 Stck

**01.05.0070 Zulage SSK IV**
Menge: 12,000 Stck

**01.05.0080 Zulage Kastendoppelfenster**
Zulage bei Kastendoppelfenster:
Demontage/ Entsorgung Kastendoppelfenster
Rahmenverbreiterung 50/82mm, weiß
Aufmauern unter der Fensterbank
Anarbeitung KDF durch Trockenbau etc.
Menge: 12,000 Stck

**01.05.0090 Beiputz/Maler/Fliesenleger**
Beiputz/Maler/Fliesenleger

An zuvor beschriebenen Fenstern, Beiputzarbeiten an
Fensterbank und Fenster nach Austausch. Eine umlaufende
Laibungstiefe bis zu 25 cm ist einzkalkulieren.
Nach erfolgten Beiputzarbeiten die betroffenen Flächen
an den vorgefundenen Bestand anpassen, inkl. Material,
Terminierungen, allen erforderlichen Vor- und
Nebenarbeiten
Menge: 12,000 Stck

**01.05.0100 Zulage Handhelbel Oberlicht**
*** Bedarfsposition ohne GB
Menge: 1,000 Stck

**01.05.0110 Zulage fachgerechte Demontage und Entsorgung KMF-Wolle**
*** Bedarfsposition ohne GB
Menge: 1,000 Stck

#### Abschnitt 01.06 2-tlg. Kunststoff Element 1170x1760

**01.06.0010 2-tlg. Kunststoff Element**
Serie LIVING
Rahmen BR MD 82/80
Flügel Flügel 82/83
Glasleiste Kombi-GL 23mm Eckige Optik
Kämpfer Pfosten MD 82/92
Farbe Element weiß
Dichtung D silbergrau
Feld
1.1 2-fach Glas, Ug 1.0 W/m²K
  Glasaufbau : 4/16/4
  SSK III
2.1 2-fach Glas, Ug 1.0 W/m²K
  Glasaufbau : 4/16/4
  SSK III
Randverbund Warme Kante grau
Feld Griffsitz
1  518 mm K P DM15 GSH Fang+Putzschere = JA
2  513 mm DK Fenster P GSH Links
Zusatzprofile unten Basisprofil 31/30
@RECY
Dübelsystem ob/un/li/re 6,5mm
Entwässerung Entwässerung außen
Maß 1170 mm x 1760 mm
Fensterbankanschlussleiste 30mm
2-fach Verglasung
Demontage/ Entsorgung Holzeinfach- oder
Kunststofffenster,
Montage Fenster

o. glw.
Menge: 87,000 Stck

**01.06.0020 Innenbank**
Innenbank
Sprela Profil 200 Innenbank 250 mm weiß

o. glw.
Menge: 87,000 Stck

**01.06.0030 1 Satz Vento Lüfter MD / Regel-Air**
Menge: 87,000 Stck

**01.06.0040 Lüfter ZFHA5-35 Plus**
Menge: 87,000 Stck

**01.06.0050 Lüfter ZFK 35 (Ofen, Kaminzimmer)**
*** Bedarfsposition ohne GB
Menge: 1,000 Stck

**01.06.0060 Zulage 3-fach Verglas mit Ug 0,6 W/m²K für Uw 0,95 W/m²K (BEG)**
Menge: 87,000 Stck

**01.06.0070 Zulage SSK IV**
Menge: 87,000 Stck

**01.06.0080 Zulage Kastendoppelfenster**
*** Bedarfsposition ohne GB
Zulage bei Kastendoppelfenster:
Demontage/ Entsorgung Kastendoppelfenster
Rahmenverbreiterung 50/82mm, weiß
Aufmauern unter der Fensterbank
Anarbeitung KDF durch Trockenbau etc.
Menge: 1,000 Stck

**01.06.0090 Beiputz/Maler/Fliesenleger**
Beiputz/Maler/Fliesenleger

An zuvor beschriebenen Fenstern, Beiputzarbeiten an
Fensterbank und Fenster nach Austausch. Eine umlaufende
Laibungstiefe bis zu 25 cm ist einzkalkulieren.
Nach erfolgten Beiputzarbeiten die betroffenen Flächen
an den vorgefundenen Bestand anpassen, inkl. Material,
Terminierungen, allen erforderlichen Vor- und
Nebenarbeiten
Menge: 87,000 Stck

**01.06.0100 Zulage Handhelbel Oberlicht**
*** Bedarfsposition ohne GB
Menge: 1,000 Stck

**01.06.0110 Zulage fachgerechte Demontage und Entsorgung KMF-Wolle**
*** Bedarfsposition ohne GB
Menge: 1,000 Stck

#### Abschnitt 01.07 2-tlg. Kunststoff Element 1950x1565

**01.07.0010 2-tlg. Kunststoff Element**
Serie LIVING
Rahmen BR MD 82/80
Flügel Flügel 82/83
Glasleiste Kombi-GL 23mm Eckige Optik
Stulp Stulp 58mm
Farbe Element weiß
Dichtung D silbergrau
Feld
1.1  2-fach Glas, Ug 1.0 W/m²K
  Glasaufbau : 4/16/4
  SSK III
2.1  2-fach Glas, Ug 1.0 W/m²K
  Glasaufbau : 4/16/4
  SSK III
Randverbund Warme Kante grau
Feld Griffsitz
1  563 mm D Fenster P zweitöffnend DM15 GSH
Links
2  563 mm DK Fenster P GSH Rechts
Zusatzprofileunten Basisprofil 31/30
@RECY
Dübelsystem ob/un/li/re 6,5mm
Entwässerung Entwässerung außen
Maß 1950 mm x 1400 mm
Fensterbankanschlussleiste 30mm
2-fach Verglasung
Aufsatzelement Exte Expert XT, Kasten (165x220) außen
Weiß innen Weiß, Tiefe 220 mm, Höhe 165 mm,
Revision unten, Kastenadapter stahlverstärkt
5609(Iy-8,3)
5799S82, inkl. Kastenhalter universal aufliegend
(56762)
Panzer Alu A370 in Grau, arretiert, Alu-Endleiste SL
KUN mit Keder in Weiß 9016 matt, 2x Stopper 20 mm in
Weiß
Führungsschiene links PVC-FS Mini, 60x51, rechts PVCFS
Mini, 60x51 in Weiß mit Bürste, zzgl. Schrägschnitt 7°
Bedienung: Gurtwickler schwenkbar in weiß und Gurt in
grau, Bedienseite links, 40er Welle
Nach DIN EN 13659:2011-06 ist die Zugkraft bei Gurt,
Schnur oder Kette auf max. 9 kg begrenzt, die Fertigung

ohne das erforderliche Gurtzuggetriebe erfolgt auf
Vorgabe des Kunden.
Elementmaße: 1950 x 1565 mm
Führungsschiene: 1400 mm
Demontage/ Entsorgung Holzeinfach- oder
Kunststofffenster
Montage Fenster

o. glw.
Menge: 2,000 Stck

**01.07.0020 Innenbank**
Innenbank
Sprela Profil 200 Innenbank 250 mm weiß

o. glw.
Menge: 2,000 Stck

**01.07.0030 1 Satz Vento Lüfter MD / Regel-Air**
Menge: 2,000 Stck

**01.07.0040 Lüfter ZFHA5-35 Plus**
Menge: 2,000 Stck

**01.07.0050 Lüfter ZFK 35 (Ofen, Kaminzimmer)**
*** Bedarfsposition ohne GB
Menge: 1,000 Stck

**01.07.0060 Zulage 3-fach Verglas mit Ug 0,6 W/m²K für Uw 0,95 W/m²K (BEG)**
Menge: 2,000 Stck

**01.07.0070 Zulage SSK IV**
Menge: 2,000 Stck

**01.07.0080 Zulage Kastendoppelfenster**
*** Bedarfsposition ohne GB
Zulage bei Kastendoppelfenster:
Demontage/ Entsorgung Kastendoppelfenster
Rahmenverbreiterung 50/82mm, weiß
Aufmauern unter der Fensterbank
Anarbeitung KDF durch Trockenbau etc.
Menge: 1,000 Stck

**01.07.0090 Beiputz/Maler/Fliesenleger**
Beiputz/Maler/Fliesenleger

An zuvor beschriebenen Fenstern, Beiputzarbeiten an
Fensterbank und Fenster nach Austausch. Eine umlaufende
Laibungstiefe bis zu 25 cm ist einzkalkulieren.
Nach erfolgten Beiputzarbeiten die betroffenen Flächen
an den vorgefundenen Bestand anpassen, inkl. Material,
Terminierungen, allen erforderlichen Vor- und
Nebenarbeiten
Menge: 2,000 Stck

**01.07.0100 Zulage fachgerechte Demontage und Entsorgung KMF-Wolle**
*** Bedarfsposition ohne GB
Menge: 1,000 Stck

#### Abschnitt 01.08 3-tlg. Kunststoff Element 1840x1695

**01.08.0010 3-tlg. Kunststoff Element**
Serie LIVING
Rahmen BR MD 82/80
Flügel Flügel 82/83
Glasleiste Kombi-GL 23mm Eckige Optik
Pfosten Pfosten MD 82/92
Stulp Stulp 58mm
Farbe Element weiß
Dichtung D silbergrau
Feld
1.1  2-fach Glas, Ug 1.0 W/m²K
  Glasaufbau : 4/16/4
  SSK III
2.1  2-fach Glas, Ug 1.0 W/m²K
  Glasaufbau : 4/16/4
  SSK III
3.1  2-fach Glas, Ug 1.0 W/m²K
  Glasaufbau : 4/16/4
  SSK III
Randverbund Warme Kante grau
Feld Griffsitz
1  563 mm D Fenster P zweitöffnend DM15 GSH
Links
2  563 mm DK Fenster P GSH Rechts
3  563 mm DK Fenster P GSH Rechts
Zusatzprofile unten Basisprofil 31/30
@RECY
Dübelsystem ob/un/li/re 6,5mm
Entwässerung Entwässerung außen
Maß 1840 mm x 1530 mm
Fensterbankanschlussleiste 30mm
2-fach Verglasung
Aufsatzelement Exte Expert XT, Kasten (165x220) außen
Weiß innen Weiß, Tiefe 220 mm, Höhe 165 mm,
Revision unten, Kastenadapter stahlverstärkt
5609(Iy-8,3)
5799S82, inkl. Kastenhalter universal aufliegend
(56762)
Panzer Alu A370 in Grau, arretiert, Alu-Endleiste SL
KUN mit Keder in Weiß 9016 matt, 2x Stopper 20 mm in
Weiß,Führungsschiene links PVC-FS Mini, 60x51, rechts
PVCFS Mini, 60x51 in Weiß mit Bürste, zzgl.
Schrägschnitt 7°
Bedienung: Gurtwickler schwenkbar in weiß und Gurt in
grau, Bedienseite links, 40er Welle Nach DIN EN
13659:2011-06 ist die Zugkraft bei Gurt, Schnur oder
Kette auf max. 9 kg begrenzt, die Fertigung  ohne das
erforderliche Gurtzuggetriebe erfolgt auf Vorgabe des
Kunden.
Elementmaße: 1840 x 1695 mm
Führungsschiene: 1530 mm
Demontage/ Entsorgung Holzeinfach- oder
Kunststofffenster
Montage Fenster

o. glw.
Menge: 2,000 Stck

**01.08.0020 Innenbank**
Innenbank
Sprela Profil 200 Innenbank 250 mm weiß

o. glw.
Menge: 2,000 Stck

**01.08.0030 1 Satz Vento Lüfter MD / Regel-Air**
Menge: 2,000 Stck

**01.08.0040 Lüfter ZFHA5-35 Plus**
Menge: 2,000 Stck

**01.08.0050 Lüfter ZFK 35 (Ofen, Kaminzimmer)**
*** Bedarfsposition ohne GB
Menge: 1,000 Stck

**01.08.0060 Zulage 3-fach Verglas mit Ug 0,6 W/m²K für Uw 0,95 W/m²K (BEG)**
Menge: 2,000 Stck

**01.08.0070 Zulage SSK IV**
Menge: 2,000 Stck

**01.08.0080 Zulage Kastendoppelfenster**
Zulage bei Kastendoppelfenster:
Demontage/ Entsorgung Kastendoppelfenster
Rahmenverbreiterung 50/82mm, weiß
Aufmauern unter der Fensterbank
Anarbeitung KDF durch Trockenbau etc.
Menge: 2,000 Stck

**01.08.0090 Beiputz/Maler/Fliesenleger**
Beiputz/Maler/Fliesenleger

An zuvor beschriebenen Fenstern, Beiputzarbeiten an
Fensterbank und Fenster nach Austausch. Eine umlaufende
Laibungstiefe bis zu 25 cm ist einzkalkulieren.
Nach erfolgten Beiputzarbeiten die betroffenen Flächen
an den vorgefundenen Bestand anpassen, inkl. Material,
Terminierungen, allen erforderlichen Vor- und
Nebenarbeiten
Menge: 2,000 Stck

**01.08.0100 Zulage fachgerechte Demontage und Entsorgung KMF-Wolle**
*** Bedarfsposition ohne GB
Menge: 1,000 Stck

#### Abschnitt 01.09 4-tlg. Kunststoff Element 1160x1830

**01.09.0010 4-tlg. Kunststoff Element**
Serie LIVING
Rahmen BR MD 82/80
Flügel Flügel 82/83
Glasleiste Kombi-GL 23mm Eckige Optik
Pfosten Pfosten MD 82/92
Kämpfer Pfosten MD 82/92
Stulp Stulp 58mm
Farbe Element weiß
Dichtung D silbergrau
Feld
1.1  2-fach Glas, Ug 1.0 W/m²K
  Glasaufbau : 4/16/4
  SSK III
2.1  2-fach Glas, Ug 1.0 W/m²K
  Glasaufbau : 4/16/4
  SSK III
3.1  2-fach Glas, Ug 1.0 W/m²K
  Glasaufbau : 4/16/4
  SSK III
4.1  2-fach Glas, Ug 1.0 W/m²K
  Glasaufbau : 4/16/4
  SSK III
Randverbund Warme Kante grau
Feld Griffsitz
1  240 mm K P DM15 GSH Fang+Putzschere = JA
2  240 mm K P DM15 GSH Fang+Putzschere = JA
3  513 mm D Fenster P zweitöffnend DM15 GSH
Links
4  513 mm DK Fenster P GSH Rechts
Zusatzprofile unten Basisprofil 31/30
@RECY
Dübelsystem ob/un/li/re 6,5mm
Entwässerung Entwässerung außen
Maß 1160 mm x 1830 mm
Fensterbankanschlussleiste 30mm
2-fach Verglasung
Demontage/ Entsorgung Holzeinfach- oder
Kunststofffenster
Montage Fenster

o. glw.
Menge: 24,000 Stck

**01.09.0020 Innenbank**
Innenbank
Sprela Profil 200 Innenbank 250 mm weiß

o. glw.
Menge: 24,000 Stck

**01.09.0030 1 Satz Vento Lüfter MD / Regel-Air**
Menge: 24,000 Stck

**01.09.0040 Lüfter ZFHA5-35 Plus**
Menge: 24,000 Stck

**01.09.0050 Lüfter ZFK 35 (Ofen, Kaminzimmer)**
*** Bedarfsposition ohne GB
Menge: 1,000 Stck

**01.09.0060 Zulage 3-fach Verglas mit Ug 0,6 W/m²K für Uw 0,95 W/m²K (BEG)**
Menge: 24,000 Stck

**01.09.0070 Zulage SSK IV**
Menge: 24,000 Stck

**01.09.0080 Zulage Kastendoppelfenster**
Zulage bei Kastendoppelfenster:
Demontage/ Entsorgung Kastendoppelfenster
Rahmenverbreiterung 50/82mm, weiß
Aufmauern unter der Fensterbank
Anarbeitung KDF durch Trockenbau etc.
Menge: 24,000 Stck

**01.09.0090 Beiputz/Maler/Fliesenleger**
Beiputz/Maler/Fliesenleger

An zuvor beschriebenen Fenstern, Beiputzarbeiten an
Fensterbank und Fenster nach Austausch. Eine umlaufende
Laibungstiefe bis zu 25 cm ist einzkalkulieren.
Nach erfolgten Beiputzarbeiten die betroffenen Flächen
an den vorgefundenen Bestand anpassen, inkl. Material,
Terminierungen, allen erforderlichen Vor- und
Nebenarbeiten
Menge: 24,000 Stck

**01.09.0100 Zulage Handhelbel Oberlicht**
*** Bedarfsposition ohne GB
Menge: 1,000 Stck

**01.09.0110 Zulage fachgerechte Demontage und Entsorgung KMF-Wolle**
*** Bedarfsposition ohne GB
Menge: 1,000 Stck

#### Abschnitt 01.10 4-tlg. Kunststoff Element 1780x1900

**01.10.0010 4-tlg. Kunststoff Element**
Serie LIVING
Rahmen BR MD 82/80
Flügel Flügel 82/83
Glasleiste Kombi-GL 23mm Eckige Optik
Pfosten Pfosten MD 82/92
Kämpfer Pfosten MD 82/92
Stulp Stulp 58mm
Farbe Element weiß
Dichtung D silbergrau
Feld
1.1  2-fach Glas, Ug 1.0 W/m²K
  Glasaufbau : 4/16/4
  SSK III
2.1  2-fach Glas, Ug 1.0 W/m²K
  Glasaufbau : 4/16/4
  SSK III
3.1  2-fach Glas, Ug 1.0 W/m²K
  Glasaufbau : 4/16/4
  SSK III
4.1  2-fach Glas, Ug 1.0 W/m²K
  Glasaufbau : 4/16/4
  SSK III
Randverbund Warme Kante grau
Feld Griffsitz
1  395 mm K P DM15 GSH Fang+Putzschere = JA
2  395 mm K P DM15 GSH Fang+Putzschere = JA
3  513 mm D Fenster P zweitöffnend DM15 GSH
Links
4  513 mm DK Fenster P GSH Rechts
Zusatzprofile unten Basisprofil 31/30
@RECY
Dübelsystem ob/un/li/re 6,5mm
Entwässerung Entwässerung außen
Maß 1780 mm x 1900 mm
Fensterbankanschlussleiste 30mm
2-fach Verglasung
Demontage/ Entsorgung Holzeinfach- oder
Kunststofffenster
Montage Fenster

o. glw.
Menge: 16,000 Stck

**01.10.0020 Innenbank**
Innenbank
Sprela Profil 200 Innenbank 250 mm weiß

o. glw.
Menge: 16,000 Stck

**01.10.0030 1 Satz Vento Lüfter MD / Regel-Air**
Menge: 16,000 Stck

**01.10.0040 Lüfter ZFHA5-35 Plus**
Menge: 16,000 Stck

**01.10.0050 Lüfter ZFK 35 (Ofen, Kaminzimmer)**
*** Bedarfsposition ohne GB
Menge: 1,000 Stck

**01.10.0060 Zulage 3-fach Verglas mit Ug 0,6 W/m²K für Uw 0,95 W/m²K (BEG)**
Menge: 16,000 Stck

**01.10.0070 Zulage SSK IV**
Menge: 16,000 Stck

**01.10.0080 Zulage Kastendoppelfenster**
Zulage bei Kastendoppelfenster:
Demontage/ Entsorgung Kastendoppelfenster
Rahmenverbreiterung 50/82mm, weiß
Aufmauern unter der Fensterbank
Anarbeitung KDF durch Trockenbau etc.
Menge: 16,000 Stck

**01.10.0090 Beiputz/Maler/Fliesenleger**
Beiputz/Maler/Fliesenleger

An zuvor beschriebenen Fenstern, Beiputzarbeiten an
Fensterbank und Fenster nach Austausch. Eine umlaufende
Laibungstiefe bis zu 25 cm ist einzkalkulieren.
Nach erfolgten Beiputzarbeiten die betroffenen Flächen
an den vorgefundenen Bestand anpassen, inkl. Material,
Terminierungen, allen erforderlichen Vor- und
Nebenarbeiten
Menge: 16,000 Stck

**01.10.0100 Zulage Handhelbel Oberlicht**
*** Bedarfsposition ohne GB
Menge: 1,000 Stck

**01.10.0110 Zulage fachgerechte Demontage und Entsorgung KMF-Wolle**
*** Bedarfsposition ohne GB
Menge: 1,000 Stck

#### Abschnitt 01.11 4-tlg. Kunststoff Element 1150x2530 (BKT)

**01.11.0010 4-tlg. Kunststoff Element**
Serie LIVING
Rahmen BR MD 82/80
Flügel Flügel 82/83
Glasleiste Kombi-GL 23mm Eckige Optik
Pfosten Pfosten MD 82/92
Kämpfer Pfosten MD 82/92
Stulp Stulp 58mm
Farbe Element weiß
Dichtung D silbergrau
Feld
1.1  2-fach Glas, Ug 1.0 W/m²K
  Glasaufbau : 4/16/4
  SSK IIII
2.1  2-fach Glas, Ug 1.0 W/m²K
  Glasaufbau : 4/16/4
  SSK III
3.1  2-fach Glas, Ug 1.0 W/m²K
  Glasaufbau : 4/16/4
  SSK III
4.1  2-fach Glas, Ug 1.0 W/m²K
  Glasaufbau : 4/16/4
  SSK III
Randverbund Warme Kante grau
Feld Griffsitz
1  237,5 mm K P DM15 GSH
  Fang+Putzschere = JA
2  237,5 mm K P DM15 GSH
  Fang+Putzschere = JA
3  1000 mmD Tür P zweitöffnend DM15 GSH Links
4  1000 mmDK Tür P GSH Rechts
Zusatzprofile unten Basisprofil 31/30
@RECY
Dübelsystem ob/un/li/re 6,5mm
Entwässerung Entwässerung außen
Maß 1150 mm x 2530 mm
Fensterbankanschlussleiste 30mm
2-fach Verglasung
Demontage/ Entsorgung Holzeinfach- oder
Kunststofffenster
Montage Fenster

o. glw.
Menge: 15,000 Stck

**01.11.0020 Innenbank**
Innenbank
Sprela Profil 200 Innenbank 250 mm weiß

o. glw.
Menge: 15,000 Stck

**01.11.0030 1 Satz Vento Lüfter MD / Regel-Air**
Menge: 15,000 Stck

**01.11.0040 Lüfter ZFHA5-35 Plus**
Menge: 15,000 Stck

**01.11.0050 Lüfter ZFK 35 (Ofen, Kaminzimmer)**
*** Bedarfsposition ohne GB
Menge: 1,000 Stck

**01.11.0060 Zulage 3-fach Verglas mit Ug 0,6 W/m²K für Uw 0,95 W/m²K (BEG)**
Menge: 15,000 Stck

**01.11.0070 Zulage SSK IV**
Menge: 15,000 Stck

**01.11.0080 Zulage Kastendoppelfenster**
Zulage bei Kastendoppelfenster:
Demontage/ Entsorgung Kastendoppelfenster
Rahmenverbreiterung 50/82mm, weiß
Aufmauern unter der Fensterbank
Anarbeitung KDF durch Trockenbau etc.
Menge: 15,000 Stck

**01.11.0090 Beiputz/Maler/Fliesenleger**
Beiputz/Maler/Fliesenleger

An zuvor beschriebenen Fenstern, Beiputzarbeiten an
Fensterbank und Fenster nach Austausch. Eine umlaufende
Laibungstiefe bis zu 25 cm ist einzkalkulieren.
Nach erfolgten Beiputzarbeiten die betroffenen Flächen
an den vorgefundenen Bestand anpassen, inkl. Material,
Terminierungen, allen erforderlichen Vor- und
Nebenarbeiten
Menge: 15,000 Stck

**01.11.0100 Zulage Handhelbel Oberlicht**
*** Bedarfsposition ohne GB
Menge: 1,000 Stck

**01.11.0110 Zulage fachgerechte Demontage und Entsorgung KMF-Wolle**
*** Bedarfsposition ohne GB
Menge: 1,000 Stck

#### Abschnitt 01.12 6-tlg. Kunststoff Element 1900x1995

**01.12.0010 6-tlg. Kunststoff Element**
Serie LIVING
Rahmen BR MD 82/80
Flügel Flügel 82/83
Glasleiste Kombi-GL 23mm Eckige Optik
Pfosten Pfosten MD 82/92
Kämpfer Pfosten MD 82/92
Stulp Stulp 58mm
Farbe Element weiß
Dichtung D silbergrau
Feld
1.1  2-fach Glas, Ug 1.0 W/m²K
  Glasaufbau : 4/16/4
  SSK III
2.1  2-fach Glas, Ug 1.0 W/m²K
  Glasaufbau : 4/16/4
  SSK III
3.1  2-fach Glas, Ug 1.0 W/m²K
  Glasaufbau : 4/16/4
  SSK III
4.1  2-fach Glas, Ug 1.0 W/m²K
  Glasaufbau : 4/16/4
  SSK III
5.1  2-fach Glas, Ug 1.0 W/m²K
  Glasaufbau : 4/16/4
6.1  2-fach Glas, Ug 1.0 W/m²K
  Glasaufbau : 4/16/4
  SSK III
Randverbund Warme Kante grau
Feld Griffsitz
1  272,3 mm K P DM15 GSH
  Fang+Putzschere = JA
2  272,3 mm K P DM15 GSH
  Fang+Putzschere = JA
3  272,3 mm K P DM15 GSH
  Fang+Putzschere = JA
4  563 mm D Fenster P zweitöffnend DM15 GSH
  Links
5 563 mm DK Fenster P GSH Rechts
6 563 mm DK Fenster P GSH Rechts
Zusatzprofile unten Basisprofil 31/30
@RECY
Dübelsystem ob/un/li/re 6,5mm
Entwässerung Entwässerung außen
Maß 1900 mm x 1995 mm
Fensterbankanschlussleiste 30mm
2-fach Verglasung
Demontage/ Entsorgung Holzeinfach- oder
Kunststofffenster
Montage Fenster

o. glw.
Menge: 5,000 Stck

**01.12.0020 Innenbank**
Innenbank
Sprela Profil 200 Innenbank 250 mm weiß

o. glw.
Menge: 5,000 Stck

**01.12.0030 1 Satz Vento Lüfter MD / Regel-Air**
Menge: 5,000 Stck

**01.12.0040 Lüfter ZFHA5-35 Plus**
Menge: 5,000 Stck

**01.12.0050 Lüfter ZFK 35 (Ofen, Kaminzimmer)**
*** Bedarfsposition ohne GB
Menge: 1,000 Stck

**01.12.0060 Zulage 3-fach Verglas mit Ug 0,6 W/m²K für Uw 0,95 W/m²K (BEG)**
Menge: 5,000 Stck

**01.12.0070 Zulage SSK IV**
Menge: 5,000 Stck

**01.12.0080 Zulage Kastendoppelfenster**
Zulage bei Kastendoppelfenster:
Demontage/ Entsorgung Kastendoppelfenster
Rahmenverbreiterung 50/82mm, weiß
Aufmauern unter der Fensterbank
Anarbeitung KDF durch Trockenbau etc.
Menge: 5,000 Stck

**01.12.0090 Beiputz/Maler/Fliesenleger**
Beiputz/Maler/Fliesenleger

An zuvor beschriebenen Fenstern, Beiputzarbeiten an
Fensterbank und Fenster nach Austausch. Eine umlaufende
Laibungstiefe bis zu 25 cm ist einzkalkulieren.
Nach erfolgten Beiputzarbeiten die betroffenen Flächen
an den vorgefundenen Bestand anpassen, inkl. Material,
Terminierungen, allen erforderlichen Vor- und
Nebenarbeiten
Menge: 5,000 Stck

**01.12.0100 Zulage Handhelbel Oberlicht**
*** Bedarfsposition ohne GB
Menge: 1,000 Stck

**01.12.0110 Zulage fachgerechte Demontage und Entsorgung KMF-Wolle**
*** Bedarfsposition ohne GB
Menge: 1,000 Stck

#### Abschnitt 01.13 3-tlg. Kunststoff Element 1500x 2030 (TRH-Fenster)

**01.13.0010 3-tlg. Kunststoff Element**
Serie LIVING
Rahmen BR AS 80mm
Flügel Flügel AS/MD 83mm
Glasleiste Kombi-GL 23mm Eckige Optik
Kämpfer Pfosten AS 92mm
Stulp Stulp AS/MD 58mm
Farbe Element weiß
Dichtung Dichtung silbergrau
Feld
1.1  2-fach Glas, Ug 1.0 W/m²K
  Glasaufbau : 4/16/4
  SSK III
2.1  2-fach Glas, Ug 1.0 W/m²K
  Glasaufbau : 4/16/4
  SSK III
3.  1 2-fach Safe-Glas, Ug 1.0, TRAV
  Glasaufbau : 8.8/16/8.8
  SSK III
Randverbund Warme Kante grau
Feld Griffsitz
1  563 mm D Fenster K zweitöffnend DM15 GSH
  Links
2  563 mm DK Fenster K erstöffnend DM15 GSH
  Rechts
3  Fixfeld
Abweichung Feld Basis Beschlag
1 BE_Griff NEIN
Zusatzprofile unten Basisprofil 31/30
@RECY
Dübelsystem ob/un/li/re 6,5mm
Entwässerung Entwässerung außen
Maß 1500 mm x 2030 mm
Fensterbankanschlussleiste 18441 30mm mittig
Demontage/ Entsorgung Holzeinfachfenster
Montage 1-2 flg. Fenster

o. glw.
Menge: 15,000 Stck

**01.13.0020 Innenbank**
Innenbank
Sprela Profil 200 Innenbank 250 mm weiß

o. glw.
Menge: 15,000 Stck

**01.13.0030 1 Satz Vento Lüfter MD / Regel-Air**
Menge: 15,000 Stck

**01.13.0040 Lüfter ZFHA5-35 Plus**
*** Bedarfsposition ohne GB
Menge: 1,000 Stck

**01.13.0050 Lüfter ZFK 35 (Ofen, Kaminzimmer)**
*** Bedarfsposition ohne GB
Menge: 1,000 Stck

**01.13.0060 Zulage 3-fach Verglas mit Ug 0,6 W/m²K für Uw 0,95 W/m²K (BEG)**
Menge: 15,000 Stck

**01.13.0070 Zulage SSK IV**
*** Bedarfsposition ohne GB
Menge: 1,000 Stck

**01.13.0080 Zulage Kastendoppelfenster**
*** Bedarfsposition ohne GB
Zulage bei Kastendoppelfenster:
Demontage/ Entsorgung Kastendoppelfenster
Rahmenverbreiterung 50/82mm, weiß
Aufmauern unter der Fensterbank
Anarbeitung KDF durch Trockenbau etc.
Menge: 1,000 Stck

**01.13.0090 Beiputz/Maler/Fliesenleger**
Beiputz/Maler/Fliesenleger

An zuvor beschriebenen Fenstern, Beiputzarbeiten an
Fensterbank und Fenster nach Austausch. Eine umlaufende
Laibungstiefe bis zu 25 cm ist einzkalkulieren.
Nach erfolgten Beiputzarbeiten die betroffenen Flächen
an den vorgefundenen Bestand anpassen, inkl. Material,
Terminierungen, allen erforderlichen Vor- und
Nebenarbeiten
Menge: 15,000 Stck

**01.13.0100 Zulage Handhelbel Oberlicht**
*** Bedarfsposition ohne GB
Menge: 1,000 Stck

**01.13.0110 Zulage fachgerechte Demontage und Entsorgung KMF-Wolle**
*** Bedarfsposition ohne GB
Menge: 1,000 Stck

#### Abschnitt 01.14 Sonstiges

**01.14.0010 Termine**
Terminvereibarungen des AN mit den Mietern (ca. 26.
Stk) zum Feinaufmaß sowie der Fenstermontage und
Beiputz-/Malerarbeiten. (telefonisch, postalisch,
E-Mail).

Es werden Mieterlisten mit allen vorhanden Kontaktdaten
übergeben, die vertraulich (Datenschutz) zu behandeln
sind.
Seitens der AG werden Sie den Mietern im Vorfeld als
ausführende Firma benannt.

Die Termininierung sowie die Versuche dazu sind  zu
dokumentieren. Die tatsächliche Anzahl der Versuche ist
für diese Pauschale unrelevant und wird auch nicht als
Mehraufwand vergütet, was einzukalkulieren ist.
Menge: 1,000 psch

**01.14.0020 Stundenlohnarbeiten**
*** Bedarfsposition ohne GB
Stundenlohnarbeiten zum Nachweis auf gesonderte
Anweisung AG
Menge: 10,000 Std

**01.14.0030 Zulage Absturzsicherung**
*** Bedarfsposition ohne GB
Absturzsicherung
Abel HASTA Aluminium mit ETB-Befestigung
entsprechend Richtlinie
Stangensystem HASTA ALUMINIUM D-33,7mm
Cavus Dübel
Montage Fenster

o. glw.
Menge: 0,000

**01.14.0040 Strafe Missachtung der Baustellenordnung und Verhalten auf der Baustelle**
*** Bedarfsposition ohne GB
Strafe Missachtung der Baustellenordnung und Verhalten
auf der Baustelle:
Zur Wahrung der Sicherheit auf der Baustelle wird bei
folgenden Delikten eine Strafe in Form eines Abzugs je
Fall fällig:
-Bauhelm (1 Ermahnung)
-S3 Schutzschuhe (1 Ermahnung)
-Alkohol (in Verbindung mit Verweis von der Baustelle)
-Drogen (In Verbindung mit Verweis von der Baustelle)
Menge: 1,000 Stk

USt %: 19,00
